# Pelut d'entrada a l'edifici, amb perfils d'alumini. Sistema "EMCO"

- Propietat de l'arxiu: CYPE Ingenieros S.A.
- Format: FIEBDC-3/2016
- Programa: Generador de preus de la construcció. CYPE Ingenieros, S.A.
- Data: 04/07/2024
- Divisa: EUR
- Costos indirectes: 3 %
- IVA: 21 %

## R Revestiments i extradossats

### RS Paviments

#### RSF Catifes i estores

**RSF006** m² Pelut d'entrada a l'edifici, amb perfils d'alumini. Sistema "EMCO".
Pelut d'entrada a l'edifici, capaç de suportar càrregues normals i pesades, sistema Diplomat 512P "EMCO", amb capacitat de retenció de partícules gruixudes de brutícia existent en el calçat, format per perfils d'alumini anoditzat, acabat natural, de 12 mm d'altura, 27,5 mm d'amplada, unió entre perfils amb cable d'acer galvanitzat de 4 mm de diàmetre i beina exterior de PVC, distància entre perfils 5 mm, amb insercions model Premium Outdoor, color Antracita 47.01, adherència R-11, segons DIN 51130, inserció tèxtil de poliamida 6 Euroclasse Cfl-s1 de reacció al foc, segons UNE-EN 13501-1. COL·LOCACIÓ: sobre encaixonat en paviment.
Inclou: Neteja de la superfície suport. Replanteig. Col·locació.
Criteri d'amidament de projecte: Superfície mesurada segons documentació gràfica de Projecte.
Criteri de mesura d'obra: Es mesurarà la superfície realment executada segons especificacions de Projecte.

| Codi | Ut | Descripció | Rendiment | Preu | Import |
|---|---|---|---|---|---|
| mt18fel130adaaa | m² | Pelut d'entrada a l'edifici, capaç de suportar càrregues normals i pesades, sistema Diplomat 512P "EMCO", amb capacitat de retenció de partícules gruixudes de brutícia existent en el calçat, format per perfils d'alumini anoditzat, acabat natural, de 12 mm d'altura, 27,5 mm d'amplada, unió entre perfils amb cable d'acer galvanitzat de 4 mm de diàmetre i beina exterior de PVC, distància entre perfils 5 mm, amb insercions model Premium Outdoor, color Antracita 47.01, adherència R-11, segons DIN 51130, inserció tèxtil de poliamida 6 Euroclasse Cfl-s1 de reacció al foc, segons UNE-EN 13501-1, per a instal·lar en encaixos de paviment. (material) | 1 | 495 | 495.000 |
| mo027 | h | Oficial 1ª instal·lador de moquetes i revestiments tèxtils. (mà d'obra) | 0.096 | 28.42 | 2.728 |
| mo065 | h | Ajudant instal·lador de moquetes i revestiments tèxtils. (mà d'obra) | 0.096 | 25.28 | 2.427 |
| % | % | Costos directes complementaris | 2 % | 500.155 | 10.003 |
|  |  | Costos directes |  |  | 510.158 |
