# Marc perimetral per a pelut d'entrada a l'edifici. Sistema "EMCO"

- Propietat de l'arxiu: CYPE Ingenieros S.A.
- Format: FIEBDC-3/2016
- Programa: Generador de preus de la construcció. CYPE Ingenieros, S.A.
- Data: 04/07/2024
- Divisa: EUR
- Costos indirectes: 3 %
- IVA: 21 %

## R Revestiments i extradossats

### RS Paviments

#### RSF Catifes i estores

**RSF021** m Marc perimetral per a pelut d'entrada a l'edifici. Sistema "EMCO".
Marc perimetral per a pelut d'entrada a l'edifici, 500-15 AL "EMCO", format per perfils angulars d'alumini, acabat natural, amb ales de 15x25 mm de longitud i 3 mm de gruix, amb patilles d'ancoratge i cantonades amb junt al biaix. COL·LOCACIÓ: en encaixonat de paviment.
Criteri de valoració econòmica: El preu no inclou la formació del encaixonat.
Inclou: Preparació de la superfície suport. Col·locació i fixació mecànica del perfil. Segellat de les juntes.
Criteri d'amidament de projecte: Longitud mesurada segons documentació gràfica de Projecte.
Criteri de mesura d'obra: Es mesurarà la longitud realment executada segons especificacions de Projecte.

| Codi | Ut | Descripció | Rendiment | Preu | Import |
|---|---|---|---|---|---|
| mt18fel020ga | m | Marc perimetral per a pelut d'entrada a l'edifici, 500-15 AL "EMCO", format per perfils angulars d'alumini, acabat natural, amb ales de 15x25 mm de longitud i 3 mm de gruix, amb patilles d'ancoratge i cantonades amb junt al biaix i elements de fixació al suport. (material) | 1 | 17.46 | 17.460 |
| mt20wwa030 | U | Cartutx de 310 cm³ de massilla de poliuretà impermeable. (material) | 0.032 | 7.32 | 0.234 |
| mo027 | h | Oficial 1ª instal·lador de moquetes i revestiments tèxtils. (mà d'obra) | 0.12 | 28.42 | 3.410 |
| % | % | Costos directes complementaris | 2 % | 21.104 | 0.422 |
|  |  | Costos directes |  |  | 21.526 |

Residus:
- col·locació: mt18fel020ga; factor de residu 0.024
- col·locació: mt20wwa030 Cartutx de 310 cm³ de massilla de poliuretà impermeable; factor de residu 0.06

## Recursos

**mt18fel020ga** m Marc perimetral per a pelut d'entrada a l'edifici
Dades tècniques: Cost energètic 36.039 MJ; Emissió de CO2 2.634 kg; Codi LER 17 04 02; Massa de l'element 0.315 kg; Volum 0.00021 m3
Residus:
- embalatge: re170203 Plàstic. (component de residu); rendiment 0.008 kg; Codi LER 17 02 03; Massa de l'element 1 kg; Volum 0.001667 m3

**mt20wwa030** U Cartutx de 310 cm³ de massilla de poliuretà impermeable
Dades tècniques: Cost energètic 12.716 MJ; Emissió de CO2 0.628 kg; Codi LER 17 09 04; Massa de l'element 0.021 kg; Volum 0.000014 m3
Residus:
- embalatge: re170203 Plàstic; rendiment 0.1 kg
